# LV
Angebotsaufforderung (GAEB DA XML 3.2, DA83)
Projekt: KSP Burgersstr - Thyssenstr
Währung: EUR
Auftraggeber: N.A.
Erstellt mit: SIDOUN Globe/ GXML Toolbox V3.3 R20210630, SIDOUN Globe V10.11.5.0, 10.03.2026

## BAUBESCHREIBUNG
Baumaßnahme: Kinderspielplatz Burgersstraße - Thyssenstraße

## I. Art der Arbeiten / Objektbeschreibung
Art der Arbeiten:
Landschaftsgärtnerische Arbeiten

Objektbeschreibung:
Der Kinderspielplatz Burgersstraße  Thyssenstraße nebst Bolzplatz im Stadtbezirk Fischeln soll saniert werden. Folgende Arbeiten sind vorgesehen:

Abbrucharbeiten (Ballfangzaun, Spielgeräte…)
Rodungsarbeiten
Erdarbeiten (Boden, Spielsand, wassergeb. Decke)
Pflanz- und Saatarbeiten (Rasen, freiwachsende Hecke)
Sanierung des Feinplanums der Bolzplatzfläche
Wegebau (wasserg. Decke)
Zaunarbeiten (Ertüchtigung eines Maschendrahtzauns im Bestand)
Lieferung und Montage von Spielgeräten und weiterer Ausstattung
Demontage, Transport und erneute Montage einer Pumptrackanlage

Der vorhandene Baumbestand steht unter Schutz. Die aktuelle Baumschutzsatzung der Stadt Krefeld ist zu beachten sowie das aktuelle Merkblatt zum Baumschutz auf Baustellen der Stadt Krefeld.

## II. Allgemein technische Vertragsbedingunge für Bauleistungen
Technische Grundlage des Angebotes sind die VOB gültige Fassung, alle einschlägigen Normen und DIN - Vorschriften, Richtlinien, in der drei Monate vor dem Eröffnungstermin/Einreichungstermin gültigen Fassung sowie die anerkannten Regeln der Technik, Gütebestimmungen und Verarbeitungsrichtlinien auch der Hersteller insbesondere sind hier zu nennen:

- RAS-LP-4, Richtlinie für die Anlage von Straße, Teil Landespflege

- ZTV Pflaster-StB 20, Zusätzliche Technische Vertragsbedingungen
  und Richtlinien zur Herstellung von Verkehrsflächen mit Pflasterdecken,
  Plattenbelägen sowie Einfassungen

- ZTV-Pflanzarbeiten, Zusätzliche Technische Vertragsbedingungen für Pflanzarbeiten

- TL-Pflaster-StB 06/15 Technische Lieferbedingungen für Bauprodukte
  zur Herstellung von Pflasterdecken, Plattenbelägen und Einfassungen

- DGUV Unfallverhütungsvorschriften für Bauarbeiten

- Arbeitsstättenverordnung

- Landesbauordnung

- Bundes- Bodenschutz- und Altlastenverordnung.

- Fachempfehlung zur Spielplatzhygiene

- Baumschutzsatzung der Stadt Krefeld

- FLL Fachbericht Baumschutzfachliche Baubegleitung (BaumBB), Fachliche Begleitung bei Planung und Ausführung von Bauvorhaben sowie Sondernutzung

- FLL Empfehlung für Baumpflanzungen/Teil 1 Planung, Pflanzarbeiten, Pflege

- FLL Empfehlung für Baumpflanzungen/Teil 2 Standortvorbereitung für Neupflanzungen,
Pflanzgruben und Wurzelraumerweiterung, Bauweisen und Substrate

- FLL ZTV Baumpflege

- FLL ZTV Großbaumverpflanzung

- Merkblatt zum Baumschutz auf Baustellen der Stadt Krefeld

- FLL-Regelwerk: Empfehlungen für Planung, Bau und
Instandhaltung der Übergangsbereiche von Freiflächen zu Gebäuden

- SVLFG Sicherheitsvorschriften Berufsgenossenschaft Gartenbau

## 0.1 Angaben zur Baustelle
1. Lage der Baustelle:
2. Die zu bearbeitende Fläche befindet sich im Krefelder Stadtbezirk Fischeln 47807 am westlichen Ende des Stadtparks an der Burgersstraße  Thyssenstraße. Die allgemeine Verkehrsanbindung erfolgt über die Oberschlesienstraße.
3. google-maps - Koordinaten: 51.307354, 6.559601
4. Besondere Bedingungen:
5. Die Einrichtung von Lagerflächen ist nur eingeschränkt im Baubereich gestattet, und muss im Vorfeld mit der Bauleitung zwingend abgesprochen werden. Während der Baumaßnahme ist der sichere Durchgangsverkehr stets gefahrenfrei zu gewährleisten. Der Baubereich ist sicher abzugrenzen, so dass ein Betreten durch unbefugte Personen weitgehend ausgeschlossen werden kann, bzw. keine Unfallgefahren entstehen. Vor Baubeginn wird empfohlen die Gegebenheiten vor Ort zu besichtigen, um die Lage der Baustelleinrichtung zu erörtern.
6. Art und Lage der baulichen Anlage: Eine Spielplatzfläche mit Bolzplatz und altem Baumbestand am westlichen Ende des Stadtparks am Rand des Wohngebiets. Die Zufahrt zum Spielplatz erfolgt über ein Stück gepflasterte und wassergebundene Wegdecke durch den Stadtpark. Der Poller auf diesem Wegabschnitt ist herausnehmbar.
7. Verkehrsverhältnisse auf der Baustelle : Fuß- und Fahrradverkehr im Stadtpark
8. Für den Verkehr freizuhaltende Flächen: siehe Punkt 0.1.2
9. Art, Lage, Maße und Nutzbarkeit von Transporteinrichtungen
10. Art, Lage, Anschlusswerte und Bedingungen für das Überlassen von Anschlüssen für Wasser, Energie und Abwasser:
11. Hierzu werden in den "Besonderen Vertragsbedingungen für die Ausführung von Bauleistungen" sowie "Zusätzlichen Vertragsbedingungen für die Ausführung von Bauleistungen" der Stadt Krefeld Angaben gemacht
12. 0.1.8  Lage und Ausmaß der dem AN für die Ausführung seiner Leistungen zur Benutzung oder Mitbenutzung überlassenen Flächen und Räume:
13. Siehe "Zusätzliche Vertragsbedingungen für die Ausführung von Bauleistungen" sowie "Besondere Vertragsbedingungen".
14. 0.1.9  Bodenverhältnisse, Baugrund und seine Tragfähigkeit, Ergebnisse und Bodenuntersuchungen:
15. 0.1.10  Hydrologische Werte:
16. 0.1.11  Besondere umweltrechtliche Vorschriften:
17. 0.1.12  Besondere Vorgaben für die Entsorgung:
18. Die Entsorgung / Verwertung der unterschiedlichen Materialien hat nach den zurzeit gültigen gesetzlichen Bestimmungen und Verordnungen zu erfolgen. Die Entsorgungsgebühren sind in den entsprechenden Positionen zu kalkulieren. Der Nachweis der geordneten Entsorgung ist zu erbringen. Materialien, wie Rasenschnittgut, Rasennarben, Oberboden, Holzhäcksel, Sand, Kleinmengen Müll, Unrat und Bauschutt unter 1 m³ können ordnungsgemäß zur freien Verwendung des Auftragnehmers entsorgt werden. Anfallende Aushubmaterialien sind zu separieren, ordnungsgemäß im Baufeld bereitzustellen und gemäß der gültigen Abfallschlüsselnummer einer genehmigten, geordneten Verwertung/ Entsorgung sowie dem jeweils zutreffenden Abfallschlüssel zuzuführen.
19. Die Abfuhr von geförderten Massen über 1 m³ ist durch Originalliefer-/Wiegescheine mit Benennung der Baustelle, Angaben zu den transportierten Materialien und dem Empfänger der Lieferung zu belegen. Die Abrechnung erfolgt entsprechend der in der Position vorgegebenen Abrechnungseinheit. Im Rahmen der Rechnungslegung ist ein Soll-Ist-Vergleich für alle abrechnungsrelevanten Schüttgüterbewegungen vorzulegen. Schüttgüterbewegungen sind begleitend in den Tagesberichten zu vermerken.
20. 0.1.13  Schutzgebiete / Schutzzeiten:
21. 0.1.14  Art und Umfang des Schutzes von Bäumen, Pflanzenbeständen, Vegetationsflächen, Bauteilen, Bauwerken, Grenzsteinen im Bereich der Baustelle:
22. Folgende Regelwerke sind zusätzlich Grundlage des Angebotes:
23. - Baumschutzsatzung der Stadt Krefeld
24. - beigefügten Merkblätter zum Umgang mit Vegetationsbestand an Baustellen der Stadt Krefeld.
25. - RAS-LP-4, Richtlinie für die Anlage von Straße, Teil Landespflege
26. - BNatSchG §39 Abs. 5, Bundesnaturschutzgesetz
27. 0.1.15  Vorhandene Abwasser- und Versorgungsleitungen:
28. Der Auftragnehmer hat sich vor Ausführung der Arbeiten über Ver- und Entsorgungsanlagen bei den zuständigen Trägern zu informieren.
29. 0.1.16  Bekannte oder vermutete Hindernisse im Bereich der Baustelle:
30. 0.1.17  Bekannte und vermutete Hindernisse im Bereich der Baustelle, z.B. Leitungen, Kabel, Drain, Kanäle, Bauwerksreste soweit bekannt, deren Eigentümer: keine bekannt.
31. 0.1.18  Bestätigung, dass die im jeweiligen Bundesland geltenden Anforderungen zu Erkundungs- und gegebenenfalls Räumungsmaßnahmen hinsichtlich Kampfmitteln erfüllt wurden:
32. 0.1.19  Gemäß der Baustellenordnung getroffene Maßnahmen:
33. 0.1.20  Besondere Anforderungen, Vorschriften u. Maßnahmen von Leitungen, Kabeln, Drain, Kanäle, Straßen, Wegen, Gewässern, Gleisen, Zäunen im Bereich der Baustelle:
34. 0.1.21  Art und Umfang von Schadstoffbelastungen:
35. 0.1.22  Art und Zeit von Vorarbeiten:
36. 0.1.23  Arbeiten anderer Unternehmen auf der Baustelle:

## 0.2 Angaben zur Ausführung
0.2.1  Arbeitsabschnitte, -unterbrechungen, -beschränkungen:

0.2.2  Besondere Erschwernisse während der Ausführung:
Arbeiten im Bereich von Bestandsbäume mit oberflächennahen Wurzeln und im
Kronentraufbereich.

0.2.3  Besondere Anordnungen für Schutz und Sicherheitsmaßnahmen:

0.2.4  Art und Umfang von Leistungen zur Unfallverhütung und zum Gesundheitsschutz für Mitarbeiter anderer Unternehmen:

0.2.5  Besondere Anforderungen für Arbeiten in kontaminierten Bereichen, ggf. Besondere Anordnungen für Schutz- und Sicherheitsmaßnahmen:

0.2.6  Besondere Anforderungen für die Baustelleneinrichtung:

0.2.7  Besondere Anforderungen an das Auf- und Abbauen sowie Vorhalten von Gerüsten:

0.2.8  Mitbenutzung fremder Gerüste:

0.2.9  Vorhalten von Gerüsten:

0.2.10  Verwendung von Recycling-Stoffen:

0.2.11  Anforderungen an Recycling-Stoffe und an nicht genormte Stoffe und Bauteile:

0.2.12  Besondere Anforderungen an Stoffe und Bauteile:
Alle in den Positionen erwähnten Materialien und Beschreibungen sowie erforderlichen Geräte sind falls nicht ausdrücklich anders beschrieben mit in die Einheitspreise einzukalkulieren.
Die Position umfasst die vollständige Lieferung des Materials frei Baustelle inkl. Einbau bzw. Montage, inkl. aller Lohnkosten innerhalb des Herstellungsbetriebes, inkl. aller Zubehörteile. Alle Materialien müssen frei von umweltschädlichen Stoffen, insbesondere Schwermetallen sein. Die Schichtstärkenangaben beziehen sich immer auf den verdichteten Zustand.

0.2.13  Eignungs- und Gütenachweise:
Alle einzubauenden Materialen müssen den zurzeit gültigen gesetzlichen Bestimmungen und Verordnungen entsprechen und dürfen nur frei von Belastungen eingebaut werden. Entsprechende Nachweise sind zu führen z. B. Herkunftsnachweis, Material- Zertifikate, sowie Regelprüfzeugnisse. Die Nachweise sind mind. 7 Arbeitstage vor Anlieferung dem AG unaufgefordert vorzulegen.

Die Lieferung von Schüttgütern (Bodeneinbau, Tragschichten, Verfüllung von Baugruben, Spielsand, Oberboden etc.) ist durch Original-Lieferscheine mit Benennung der Baustelle, Angaben zu den transportierten Materialien und dem Empfänger der Lieferung zu belegen. Die Abrechnung erfolgt entsprechend der in der Position vorgegebenen Abrechnungseinheit. Im Rahmen der Rechnungslegung ist ein Soll-Ist-Vergleich für alle abrechnungsrelevanten Schüttgüterbewegungen vorzulegen. Schüttgüterbewegungen sind begleitend in den Tagesberichten zu vermerken.

0.2.14  Auf der Baustelle gewonnene Stoffe:
Der AN hat nach Angabe der Bauleitung des Bauherrn gewonnenes und geeignetes Unterbaumaterial und Boden in anderen Aushubbereichen wiedereinzubauen.

0.2.15  Zu entsorgende Böden, Stoffe und Bauteile:
Vorhandener Unterbau / Boden ist soweit möglich im Bereich der Baustelle zu verfahren und wieder zu verwenden. Die zu entsorgenden Materialien sind zu einer Entsorgungsanlage nach Wahl des AN zu transportieren und fachgerecht zu entsorgen; incl. Transport- und Wiegeschein, Abrechnung nur auf Nachweis aus Verwägung.

0.2.16  Bauteile, die vom Auftraggeber beigestellt werden:

0.2.17  Leistungen, die vom Auftraggeber beigestellt werden:

0.2.18  Leistungen für andere Unternehmer:

0.2.19  Einstellen von Anlageteilen:

0.2.20  Benutzung von Teilen der Leistung vor der Abnahme:

0.2.21  Wartungsvertrag:

0.2.22  Abrechnung:
Nach erfolgter Abnahme der Tief- und Landschaftsbauarbeiten hat der AN eine Schlussrechnung zu erstellen. Dazu sind alle für die Prüfung erforderliche Aufmaße und Nachweise im Original vorzulegen.

Für notwendig werdende Umrechnungen von Raummaßen und Gewichten von
Schüttgütern gelten folgende Raumgewichte:

Asphalt/ Einbau verdichtet 2,50 t / m3
Sand  lose  1,55 t / m3
 verdichtet 1,85 t / m3

Kiessandgemisch lose  1,70 t / m3
  verdichtet 2,05 t / m3
Perlkies/ Rollkieslose  1,70 t / m3
Schotter 0/32 - 0/45lose  1,80 t / m3
  verdichtet 2,20 t / m3

Mineralgemisch  lose  1,55 t / m3
Recycling  verdichtet 2,00 t / m3
  lose  1,70 t / m3

Fundamentbeton verdichtet 2,40 t / m3
C20/25, unbewehrt

Füllboden geliefert lose  1,80 t / m3
verdichtet 2,00 t / m3

Oberboden  lose  1,70 t / m3
Hackschnitzel-Fallschutz 0,35 t / m3
Rindenmulch 0/40  0,35 t / m3
Abbruch Mineralische Gemische 1,80 t / m3
Betonaufbruch  2,30 t / m3
Asphaltaufbruch  1,80 t / m3
Baumischabfall  0,60 t/ m3
nicht mineralisch
Bodenaushub Bodenklasse 3-5 lose 1,60 t / m3
  verdichtet2,20 t / m3

02.2.23 Stundenlohnarbeiten:
Sämtliche Stundenlohnarbeiten sind der Bauleitung vor Beginn anzuzeigen und nur auf Anordnung der Bauleitung auszuführen. Der Verrechnungssatz umfasst sämtliche Aufwendungen wie Lohn- und Lohnnebenkosten, Zuschläge, lohngebundene Kosten, sonstige Sozialkosten, Gemeinkosten sowie Wagnis und Gewinn.

02.02.24  Pflege von Vegetationsflächen:

02.2.25 Verkehrssicherung:
Der AN ist verpflichtet den Baustellenbereich verkehrssicher mittels Bauzäunen und geeigneten Absperrungen abzugrenzen. Im Bereich des öffentlichen Straßenraumes sind die erforderlichen Absperrungen und Verkehrssicherungen sowie die Umleitung der Fußgänger (in dem Bereich wo die vorhandenen Bürgersteigbeläge betroffen sind) nach den ordnungsbehördlichen Vorschriften mit Beleuchtung auszuführen. Die hierfür erforderlichen Absperrungen etc. sind vom AN bereitzustellen, vorzuhalten und später wieder abzutransportieren. Alle hierfür erforderlichen Genehmigungen muss der AN bei der zuständigen Behörde einholen und der BL vorlegen. Der Aufwand für die Leistungen zur Verkehrssicherung ist, falls nicht separat ausgewiesen und bei geringerem Umfang ist in die Einheitspreise einzukalkulieren und wird nicht gesondert vergütet.

## Landschaftsbauarbeiten
Datum: 10.03.2026

### Gewerk 1 Landschaftsbauarbeiten

#### Titel 1.1 Baustelleneinrichtung

**1.1.2 Einrichten der Baustelle**
für sämtliche, in der Leistungsbeschreibung aufgeführten Leistungen. Anfuhr, Abtransport und Aufstellen von Baumaschinen, Werkzeug und Materialmagazinen sowie Büro  und Mannschaftsbauwagen und Sanitäranlagen (chemische Mobiltoilette) für die Dauer der Bauzeit vor- und unterhalten; sowie im Verlauf der Bauzeit erforderlich werdende Zwischentransporte innerhalb der Baustelle.

Die Einrichtung von Materiallagerplätzen für die Arbeitsvorbereitung, Betonmischanlage, Schneidegeräte, etc. sind auf der Baustelle möglich und sind im Vorfeld mit der Bauleitung abgestimmt werden.

Parallel zu dem Spielplatzbereich können auch andere Gewerke (z.B. Spielgerätelieferanten) noch auf der Baustelle arbeiten. Hier ist entsprechend Rücksprache zu halten um einen reibungslosen Bauablauf sicherzustellen.

Das Unterhalten, Reinigen, Schneefegen und Entwässern der gesamten Baustelleneinrichtung, Heizen und Beleuchten der Mannschaftsunterkünfte auf die Dauer der gesamten Bauzeit; einschl. Ver- und Entsorgung.

Die Zufahrt zur Baustelle im Bereich der öffentlichen Gehwege und Straßen ist täglich mit Abschluss der Arbeiten, bzw. beim Verlassen der Baustelle von durch den Betrieb verursachten Verschmutzungen ohne besondere Vergütung zu reinigen; für entstandene Schäden haftet der AN.
Menge: 1,000 psch
Kostengruppe DIN 276 2018-12: 219

**1.1.3 Stahlplatte zur Sicherung der Baustellenzufahrt und -einrichtung**
Großflächige Stahlplatten (Lastverteilungsplatten) für Baustraße und Baustelleneinrichtung liefern, verlegen, vorhalten und nach Abschluss der Maßnahme demontieren und abtransportieren.

Material: Plattendicke ca. 11 mm (geeignet für Sattel bis
zu 45/50 Tonnen Gewicht)

Verlegung der Platten mit Überlappungen von ca. 50 cm sowie auf Sandbettung (0-4 mm, d = ca. 5 cm) mit und unterlagerndem Geotextil. In die Leistung ist die Lieferung, Verlegung der Sandbettung wie Geotextil ebenso enthalten wie die funktionstüchtige Vorhaltung der Anrampung und die Aufnahme und fachgerechte Entsorgung des Geotextils wie der Sandbettung nach Abschluss der Gesamtmaßnahme.
Menge: 200,000 m²
Kostengruppe DIN 276 2018-12: 211

**1.1.4 Bauzaun liefern und aufstellen**
und auf der Baustelle nach Anweisung der Bauleitung während der Bauzeit vorhalten und unterhalten und ggf. nach Baufortschritt und Bauablauf umsetzen, nach Ende der Bauphase wieder abbauen.

Abmessung: 2,00 x 3,00 m (einschl. Betonfüße).
Die Zaunelemente (Gitterelemente, ohne Spitzen / für Spielplätze geeignet) sind durch Verschraubungen untereinander zu verbinden und gegen Herausnehmen zu sichern.
Menge: 110,000 m
Kostengruppe DIN 276 2018-12: 211

**1.1.5 Stammschutz durch Ummantelung liefern und herstellen**
aus Brettern, einschl. Polsterung an vorhandenem Baumbestand. Für die Dauer der Baustellenarbeiten ist der Schutz der Bäume vor mechanischen Beschädigungen und Wurzelüberfahrungen zu gewährleisten.

Dicke: ca. 25 cm, z.B. Stroh/Holzwolle
Höhe: ca.2,00 m, Brettdicke mind. 2,4 cm,

Stammdurchmesser bis 1m über den Zeitraum anbringen, liefern, aufbauen, warten und nach Abschluss der Gesamtmaßnahme (inkl. Landschaftsgärtnerische Arbeiten) einschl. Polsterung abbauen.

Die Richtlinien für die Anlage von Straßen, Teil Landschaftspflege, Abschnitt 4 (RAS-LG 4) und die DIN 18920 sind zu beachten; zuzüglich das Merkblatt der Stadt Krefeld Baumschutz auf Baustellen Stand Sept. 2019

Der Wurzelbereich darf nicht überfahren werden, Materiallagerungen sind nicht erlaubt. Notwendige Erdarbeiten dürfen im Wurzelbereich nur per Hand ausgeführt werden.
Menge: 7,000 Stck
Kostengruppe DIN 276 2018-12: 211

#### Titel 1.2 Vorarbeiten

**1.2.0 Bestands- Abrechnungsaufmaß, digital**
Erstellung eines Abrechnungsaufmaßes gemeinsam mit der Objektüberwachung des AG als elektrooptisches Aufmaß, für die unterschiedlichen Aufbauschichten während und nach Ende der Arbeiten. Das Aufmaß ist in prüfbaren Aufmaßplänen einzutragen.

Die Aufmaßdaten sind in Papierform und im Datenformat
DWG/DXF in einem digitalen Bestandsplan, inkl.
Bestandshöhe, einzuarbeiten und mit der Rechnung
einzureichen. Der Bestandsplan wird seitens des
Auftraggebers zur Verfügung gestellt.
Menge: 1,000 psch
Kostengruppe DIN 276 2018-12: 212

**1.2.2 vorh. Ballfangzaun (H: 4,00) lösen, laden und entsorgen**
Ballfangzaun einschl. Maschendrahtmatten inkl. Verbindungsmaterialien, Querstreben und Pfosten lösen, laden und nachweislich ordnungsgemäß entsorgen einschl. Entsorgungs- (Deponie) gebühren.

Pfosten (Höhe 4,00 m):
vorhandene Pfosten (ca. 46 Stck., außen Blech, innen mit Beton verfüllt) bis zum Fundament freilegen, oberhalb der Fundamentoberkante fachgerecht abtrennen/ abflexen, laden und nachweislich ordnungsgemäß entsorgen einschl. Entsorgungs- (Deponie) gebühren.

Maschendraht (Höhe 4,00 m):
vorhandener kunststoffbeschichteter Maschendraht einschließlich aller Befestigungen, Spannstähle, Drahtseile und Verbindungsmittel lösen, laden und nachweislich ordnungsgemäß entsorgen einschl. Entsorgungs- (Deponie) gebühren. Ca. 30m des Maschendrahtzauns sind stark mit Knöterich überwachsen.
Menge: 110,000 m
Kostengruppe DIN 276 2018-12: 212

**1.2.3 vorh. Pfosten H: 4,00 m inkl. Betonfundament lösen, laden und entsorgen**
Pfosten des Ballfangzauns (außen Blech, innen mit Beton verfüllt), H: 4,00 m, einschließlich Betonfundament (ca. 100 x 100 x 100) lösen, laden und nachweislich ordnungsgemäß entsorgen einschl. Entsorgungs- (Deponie) gebühren.

Ort: im Anschlussbereich des geplanten Wegs

Die betreffenden Pfosten werden von der städtischen Bauleitung vor Ort bestimmt.
Menge: 5,000 Stck
Kostengruppe DIN 276 2018-12: 212

**1.2.4 vorh. Stahlgitterzaun (H: 2,40) lösen, laden und enstorgen**
vorhandenen Stahlgitterzaun (Pfosten und Gittermatten) lösen, laden und nachweislich ordnungsgemäß entsorgen einschl. Entsorgungs- (Deponie) gebühren.

Stahlpfosten (ca. 7 Stck., H: 2,40) bis zum Fundament freilegen, oberhalb der Fundamentoberkante fachgerecht abtrennen/ abflexen, laden und nachweislich ordnungsgemäß entsorgen einschl. Entsorgungs- (Deponie) gebühren.
Menge: 17,500 m
Kostengruppe DIN 276 2018-12: 212

**1.2.5 vorh. Maschendrahtgeflect (H: 1,20) lösen und entsorgen**
vorhandenes, bereits abgerolltes Maschendrahtgeflecht an Grenzzaun lösen, laden und nachweislich ordnungsgemäß entsorgen einschl. Entsorgungs- (Deponie) gebühren.

Länge: 55,00 m
Höhe: ca. 1,20 m

Pfosten zur Wiederverwendung stehen lassen;
siehe Pos. 1.12.1
Menge: 66,000 m²
Kostengruppe DIN 276 2018-12: 212

**1.2.6 vorh. Kantensteine lösen, laden und entsorgen**
Kantensteine des Bolzplatzes (ca. 30 cm unter Geländeniveau)  inkl. Betonfundament lösen, laden und nachweislich ordnungsgemäß entsorgen einschl.  Entsorgungs- (Deponie) gebühren.

Ort: im Anschlussbereich des geplanten Wegs
Menge: 10,000 m
Kostengruppe DIN 276 2018-12: 212

**1.2.7 vorh. Spielgerät (Doppelschaukel)**
aus Stahl inkl. Fundamente lösen, laden und nachweislich ordnungsgemäß entsorgen. einschl. Deponiegebühren.

Abmessungen:
Größe Spielgeräte: ca. 1,30 x 3,40 x 3,50 m (T x B x H)
Fundamente:  ca. 8 Stk. (60 x 60 x 60cm)
Menge: 2,000 Stck
Kostengruppe DIN 276 2018-12: 212

**1.2.8 vorh. Spielgerät (Backtisch)**
aus Stahl und Holz inkl. Fundament lösen, laden und nachweislich ordnungsgemäß entsorgen. Einschl. Deponiegebühren.

Abmessungen:
Größe Spielgerät: ca. 0,53 x 0,53 x 0,60 m (T x B x H)
Fundamente:  ca. 1 Stk. (60 x 60 x 60cm)
Menge: 1,000 Stck
Kostengruppe DIN 276 2018-12: 212

**1.2.9 vorh. Spielgerät (Holzhütte)**
aus Holz und Stahl lösen, laden und nachweislich ordnungsgemäß entsorgen. Einschl. Deponiegebühren. Die Stahlpfosten sind oberhalb der Wurzeln abzuflexen. Mit geeignetem Gerät Schnittkanten sauber abrunden, um zukünftigen Verletzungen vorzubeugen. Die Fundamente bleiben im Boden.

Abmessungen:
Größe Spielgerät: ca. 2,00 x 1,80 x 1,90 m (L x B x H)
Menge: 1,000 Stck
Kostengruppe DIN 276 2018-12: 212

**1.2.10 vorh. Spielgerät (Hüpfblume)**
aus Stahl und Holz inkl. Fundament lösen, laden und nachweislich ordnungsgemäß entsorgen. Einschl. Deponiegebühren.

Abmessungen:
Größe Spielgerät: ca. Höhe: 32 cm / Ø 100 cm
Fundamente:  ca. 1 Stk. (60 x 60 x 60cm)
Menge: 1,000 Stck
Kostengruppe DIN 276 2018-12: 212

**1.2.11 vorh. Gerätecontainer aufnehmen und versetzen**
vorhandenen Gerätecontainer laden, transportieren und gem. Ausführungsplanung fachgerecht auf eine herzustellende Pflasterfläche (siehe Pos. 1.6.9) wieder aufstellen.

Transportweg: ca. 80,00 m

Außenmaße: 1,20m (Länge) x 2,20m (Breite) x 2,26m (Höhe);
Stahlrahmenkonstruktion,
Leergewicht (ca.): 450500 kg (der Container ist gefüllt!)
Menge: 1,000 Stck
Kostengruppe DIN 276 2018-12: 212

**1.2.12 vorh. Pfosten**
aus Stahl inkl. Fundament lösen, laden und nachweislich ordnungsgemäß entsorgen. Einschl. Deponiegebühren.

Abmessungen:
Höhe: 1,00 m
Fundamente:  ca. 1 Stk. (60 x 60 x 60cm)
Menge: 1,000 Stck
Kostengruppe DIN 276 2018-12: 212

**1.2.13 vorh. mobile Pumptrackanlage aufnehmen und versetzen**
vorhandene Pumptrackanlage demontieren, laden und gem. Ausführungsplanung fachgerecht gemäß Montageanleitung und Herstellerangaben wieder aufstellen. Die Gummimatten sind ebenfalls aufzunehmen und auf gleiche Art wieder zu verwenden.

Transportweg: ca. 80,00 m

Maße: 28,00 m (Gesamtlänge) x 13,00 m (Gesamtbreite)
Menge: 1,000 psch
Kostengruppe DIN 276 2018-12: 212

**1.2.14 vorh. Papierkorb aufnehmen und versetzen**
inkl. Fundament lösen, laden und entsorgen. Papierkorb seitlich lagern und nach Ausführungsplanung und Angaben der Bauleitung in statisch erforderliche Fundamente neu setzen. Einschl. sämtlicher Boden- und Nebenarbeiten; sowie Lieferung und Herstellung der Betonfundamente.

Transportweg: 30m
Menge: 2,000 Stck
Kostengruppe DIN 276 2018-12: 575

**1.2.15 vorh. Bolzplatztore (Stahl) aufnehmen und versetzen**
inkl. Fundament lösen, laden und entsorgen. Bolzplatztore seitlich lagern und in statisch erforderliche Fundamente nach Angaben der Bauleitung auf benachbarte Wiesenfläche neu setzen. Einschl. sämtlicher Boden- und Nebenarbeiten; sowie Lieferung und Herstellung der Betonfundamente.

Transportweg: ca. 100,00 m
Menge: 2,000 Stck
Kostengruppe DIN 276 2018-12: 212

#### Titel 1.3 Rodungsarbeiten

**1.3.1 Wurzelstock roden und entsorgen**
Wurzelstock von bauseits auf Stock gesetzten
Sträuchern (Stammumfang bis 30cm) in verteilten
Bereichen inkl. benachbarter Bodendecker
mit Wurzelwerk nach Angaben der
Bauleitung lösen und abräumen.

Die entstandenen Abfälle sind zu sammeln,
zu laden und nachweislich ordnungsgemäß zu entsorgen.
Einschl. Entsorgungs- und Deponiegebühren.
Menge: 18,000 Stck
Kostengruppe DIN 276 2018-12: 212

**1.3.2 Wurzelstock fräsen und entsorgen**
Wurzelstock von bauseits gefällten Bäumen (mehrstämmig,  Stammumfang bis 80cm) ausfräsen inkl. aller
erforderlichen Vor- und Nacharbeiten.

Die entstandenen Abfälle sind zu sammeln,
zu laden und nachweislich ordnungsgemäß zu entsorgen.
Einschl. Entsorgungs- und Deponiegebühren.
Menge: 2,000 Stck
Kostengruppe DIN 276 2018-12: 212

**1.3.3 Wurzelstock fräsen und entsorgen**
Wurzelstock von bauseits gefällten Bäumen
(Stammumfang 1,20m) ausfräsen
inkl. aller erforderlichen Vor- und Nacharbeiten.

Die entstandenen Abfälle sind zu sammeln,
zu laden und nachweislich ordnungsgemäß zu entsorgen.
Einschl. Entsorgungs- und Deponiegebühren.
Menge: 1,000 Stck
Kostengruppe DIN 276 2018-12: 212

**1.3.4 Grünschnitt aufnhehmen und entsorgen**
vorh. Grünschnitt (Laub und Strauchschnitt) im Randbereich des Bolzplatzes aufnehmen und entsorgen.

Die entstandenen Abfälle sind zu sammeln,
zu laden und nachweislich ordnungsgemäß zu entsorgen.
Einschl. Entsorgungs- und Deponiegebühren.
Menge: 103,000 m²
Kostengruppe DIN 276 2018-12: 212

#### Titel 1.4 Erdarbeiten

**1.4.1 Rasen- Krautschicht abtragen, laden und entsorgen**
Rasen-Krautschicht einschl. ca. 15 cm Oberboden, humos, nach DIN 18300 profilgerecht abschälen und ordnungsgemäß entsorgen; unter Berücksichtigung aller gesetzlichen Auflagen.

Ort:
- Randbereich Bolzplatz:
im Randbereich des Bolzplatzes (auf einer Breite von 50 cm zum Rand). In Stammnähe (Abstand < 2,5 m zum Stamm) der vorh. Kirsche in Handarbeit durchführen.

- Geplanter Wege aus wasserg. Decke

- Bereich Unterpflasterung des Gerätecontainers

- Erweiterung Fallschutzsandfläche

Abrechnung nach Aufmaß und Entsorgungsnachweis/Wiegekarte.
Menge: 75,000 m²
Kostengruppe DIN 276 2018-12: 214

**1.4.2 vorh. Fallschutz- Spielsand lösen, laden und entsorgen**
Fallschutz- und Spielsand lösen, laden und ordnungsgemäß entsorgen; einschl. Transport- und Deponiegebühren.

Material: Spiel- und Fallschutzsand teilweise mit Rasen bewachsen

Abtragstärke:  bis 40 cm.

Etwaige Betonsohlen nicht beschädigen.

Abrechnung nach Aufmaß und Entsorgungsnachweis/Wiegekarte.

Umrechnungsfaktor 1 cbm = 2,4 t (im verdichtetem Einbauzustand)
Menge: 51,000 m³
Kostengruppe DIN 276 2018-12: 213

**1.4.3 Deckschicht, inkl. dynamischer Schicht (Bolzplatz) aufnehmen und entsorgen**
Bestehend aus Deckschicht und dynamischer Schicht im Randbereich des Bolzplatzes nach Ausführungsplanung und Anweisung der städtischen Bauleitung lösen, laden und entsorgen; einschl. Transport- und Deponiegebühren.

Stärke: insgesamt ca. 10 cm

Abrechnung nach Aufmaß und Entsorgungsnachweis/Wiegekarte.
Menge: 12,000 m³
Kostengruppe DIN 276 2018-12: 212

**1.4.4 Tragschicht (Bolzplatz) ausbauen und entsorgen**
Tragschicht im Randbereich des Bolzplatzes nach Anweisung der städtischen Bauleitung lösen, laden und entsorgen; einschl. Transport- und Deponiegebühren.

In Stammnähe (Abstand < 2,5 m zum Stamm) von zwei Bäumen (Kirsche und Ahorn) in Handarbeit durchführen.

Stärke: insgesamt ca. 25 cm
Menge: 23,000 m³
Kostengruppe DIN 276 2018-12: 212

**1.4.5 Mischboden (LAGA Z2) aufnehmen und entsorgen**
Im Randbereich des Bolzplatzes (Bereich Kantensteine und Pfostenfundamente):
Schichtstärke (Unterboden/Schotter/Kies): ca. 70 cm
Material sammeln, laden, transportieren und nachweislich ordnungsgemäß entsorgen.

Ggf. Im Bereich des Fallschutzsandes:
Schichtstärke (Unterboden/Schotter/Kies): bis zu 20 cm Material sammeln, laden, transportieren und nachweislich ordnungsgemäß entsorgen.
Menge: 30,000 m³
Kostengruppe DIN 276 2018-12: 213

**1.4.6 Oberboden aufnehmen, seitlich lagern und wieder einbauen**
Oberboden im Bereich neuer Weg aufnehmen, seitlich lagern und auf der Baustelle wieder einbauen.

Möglicher Einbau:

ca. 30 cm dick über Füllkies im Randbereich des Bolzplatzes einbauen und an Bestand angleichen

ca. 10cm im Randbereich des Bolzplatzer (abgeschälter Bereich) und an Bestand angleichen.
Menge: 10,000 m³
Kostengruppe DIN 276 2018-12: 212

**1.4.7 Oberboden liefern und an Bestand angleichen**
Auftragsstärke: von ca. 10cm - bis ca. 30cm cm. An Bestandshöhen angleichen.

Beschaffenheit: frei von Belastungen, Dauerwildkräuter und Wurzelkräuter. Einschl. Herstellung des Grobplanums. Abweichung von der Nennhöhe: max. ± 2 cm.

Das Material muss frei von mineralischen und nicht mineralischen Fremdstoffen sein. Er muss schwach bindig und gefügestabil sein und der Bodengruppe 4-5 nach DIN 18915 entsprechen.

Die Vorsorgewerte Anhang 2 Tabelle 3.1 und 4.1 nach BBodSchV sowie die Zuordnungswerte der TR LAGA Boden (2004) Zuordnungsklasse Z 0* müssen nachweislich eingehalten werden. Eine Annahme des Bodens erfolgt nur bei Einhaltung der Prüfwerte o.g. Prüfwertlisten.
Der Unternehmer hat die Analyse, das Probenahmeprotokoll wie den Herkunftsnachweis mind. 7 Arbeitstage vor der Bodenanlieferung, dem AG vorzulegen. Die Kosten hierzu sind in die Einheitspreise Einzukalkulieren

Ort:
ca. 30 cm dick über Füllkies im Randbereich des Bolzplatzes einbauen und an Bestand angleichen

ca. 10cm im Randbereich des Bolzplatzer (abgeschälter Bereich) und an Bestand angleichen.

Im Bereich Erweiterung Fallschutzbereich der Spielgeräte
Menge: 35,000 m³
Kostengruppe DIN 276 2018-12: 511

**1.4.8 Fundamentlöcher verfüllen**
Fundamentlöcher mit anfallendem Aushub verfüllen.
Menge: 4,000 m³
Kostengruppe DIN 276 2018-12: 212

#### Titel 1.5 Sportplatzfläche

**1.5.1 Füllkies liefern und einbauen**
Füllkies liefern und einbauen. Ca. 70 cm dick im Bereich
der ausgebauten Randsteine und ca. 70 cm dick im
Bereich der ausgebauten Pfostenfundamente.
Menge: 10,000 m³
Kostengruppe DIN 276 2018-12: 212

**1.5.2 Oberfläche auflockern und profilieren**
vorhandene Tennenoberfläche auflockern,
Bewuchs und grobe Fremdstoffe aufnehmen und entsorgen,
gelockerte Tennenmasse profilgerecht verteilen und abziehen,
Herstellung eines gleichmäßigen Gefälles je nach Bestand von ca. 0,5  1 %,
Ausgleich vorhandener Senken (bis ca. 3cm),
Menge: 730,000 m²
Kostengruppe DIN 276 2018-12: 213

**1.5.3 Senken ausgleichen mit Deckschichtmaterial**
Liefern und Einbauen von geeignetem Deckschichtmaterial zum Ausgleich punktueller Vertiefungen bis ca. 3 cm Tiefe im Mittel.

Einbau lagenweise,
profilgerecht angleichen ohne Absätze,
mehrfaches Verdichten durch statisches Walzen im erdfeuchten Zustand

Abrechnung nach tatsächlich bearbeiteter Fläche gemäß Aufmaß.
Menge: 120,000 m²
Kostengruppe DIN 276 2018-12: 212

**1.5.4 Verdichten der Gesamtfläche**
mehrfaches statisches Walzen der gesamten Fläche (mindestens 4 Überfahrten),
ggf. befeuchten zur Erreichung einer geschlossenen, standfesten Oberfläche, ohne Einsatz von Vibrationsverdichtung
Menge: 730,000 m²
Kostengruppe DIN 276 2018-12: 212

#### Titel 1.6 Wege-und Platzbefestigung

**1.6.1 Baugrundplanum herstellen**
Herstellen des Baugrundplanums als tragfähige, profiliert
planliegende Unterlage für die spätere Herstellung einer
wassergebundenen Wegedecke und für die Herstellung der
Unterpflasterung des Gerätecontainers

Tragfähigkeitsanforderungen
Verformungsmodul EV₂ ≥ 45 MN/m²
Gefälle: mind. 2,5 %
Das Verhältnis EV₂ / EV₁ ≤ 2,2 ist einzuhalten.
Menge: 32,000 m²
Kostengruppe DIN 276 2018-12: 599

**1.6.2 Rollschicht als Einfassung herstellen**
Rollschicht als Einfassung liefern und fachgerecht herstellen.

Material wie Pos. 1.6.9:
Betonsteinpflaster (Riemchen),
ohne Fase, ohne Vorsatz, ohne Abstandshalter
DIN EN 1338
Oberfläche: plan (scharfkantig)
Größe: 21 x 7 x 8 cm
Farbe: grau

Bettung: Beton C 20/25, 20 x 20 cm einschl.
Rückenstütze: 15 x 20 cm, 2/3 abgeschrägt bis ca. 3 cm
unter OK-Belag.

Verfugen wie Pos. 1.6.9:
Einschl. liefern und zweimaligen Einbau des
Fugenmaterials durch Einfegen, Abrütteln und
Einschlämmen bis zum Fugenschluss. Nach erstem
Einfegen des Fugenmaterials ist die Fläche vollständig zu
säubern, danach Abrütteln der fläche bis zur
Standfestigkeit vom Rand zur Mitte arbeitend mit
Vibrationsplatte. (gem. ATV DIN 18318 und ZTV Pflaster
StB)

Fugenmaterial: Brechsand-Splittgemisch 03mm, nach
ATV DIN 18318 und ZTV-Pflaster-StB aus natürlichen
Brechsanden und Splitten.

Einschl. sämtliche Lieferungen, sowie aller Beton-,
Boden und Nebenarbeiten.

Ort: Weg (wasserg. Decke) und Unterpflasterung Gerätecontainer
Menge: 30,000 m
Kostengruppe DIN 276 2018-12: 599

**1.6.3 Feinplanum herstellen**
Profilgerechtes Planum frei von Oberboden, bzw.
Deckschichten profilieren und mit einer Toleranz von ± 2
cm gem. vorgesehenen Gefälle und Höhenplanung
sorgfältig Nachplanieren (Feinplanum) und nach ZTVE verdichten.

Verdichtungsgrad: mind. 97 % DPr
Verformungsmodul: mind. 45 N/mm².

Ort: Weg und Unterpflasterung Gerätecontainer
Menge: 28,000 m²
Kostengruppe DIN 276 2018-12: 599

**1.6.4 Frostschutzschicht liefern und einbauen**
Frostschutzschicht liefern als ungebundene Kiestragschicht gem. RStO geeignet für Belastungsklasse Bk 2,0 und Frostzone II herstellen.

Kiestragschicht (KTS) aus natürlichen Sanden und
Gesteinen bzw. aus natürlichen Brechsanden und Splitten
bzw. aus Gemischen der beiden. Anforderungen nach TL
Gestein - Stb Anhang E, Korngrößenverteilung nach DIN
EN 933-1 Kategorie GV bzw. für Gemische nach TL SoB -
Stb Anhang B, Überkornanteil OC90 .
Verdichtungsgrad: DPr > 103%; Sollhöhe ± 2,0 cm
Verformungsmodul: EV2 > 120 MPa
Verhältniswert: EV2 /EV1 < 2,2
Maximaler Feinanteil: UF3, Feinanteil 0,063mm <5,0 M.-%
im eingebauten Zustand.

Körnungsgruppe: 0-32mm
Aufbaustärke: ca. 20 cm (in verdichtetem Zustand
gemessen; gem. ZTVT.StB 95/2002)

Sonstiges: einschl. Lieferung aller Materialien. Die
Originalwiegescheine sind zum Vergleich der Abrechnung
zwingend beizulegen.

Einbauort: Weg (wasserg. Decke) und Unterpflasterung Gerätecontainer

Der Anschluss an den Bestandsweg (wasserg. Decke) ist
durch Verzahnung der Materialien herzustellen ohne Absätze.
Menge: 6,000 m³
Kostengruppe DIN 276 2018-12: 599

**1.6.5 Tragschicht liefern und einbauen**
Ungebundene Schottertragschicht (STS) als obere
Tragschicht aus Brechsand-Splitt-Gemisch 0-45mm gem.
RStO geeignet für Belastungsklasse Bk 2,0 und Frostzone
II höhengerecht im Bereich der begehbaren Flächen
aufbringen und verdichten. Es gelten die Anforderungen
der ATV DIN 18315.

Material: Natursteinschotter aus natürlichen
Brechsanden und Splitten. Anforderungen nach TL
Gestein  Stb und TL SoB-Stb
(kein Kalkstein und kein Recyclingmaterial !).

Körnungsgruppe: 0/45 mm
Aufbaustärke: ca. 20 cm (im verdichteten Zustand
gemessen)

Verdichtungsgrad: DPr > 103%
Verformungsmodul: EV2 > 150 MPa
Verhältniswert: EV2 /EV1 < 2,2
Maximaler Feinanteil: UF3, Feinanteil 0,063mm <5,0 M.-%
im einge- bauten Zustand
Schlagzertrümmerungswert: SZ22
Sieblinie: Korngrößenverteilung GV, Überkornanteil OC90,
Frostwiderstands klasse F1, Durchlässigkeit ki >1,0*10-5
m/s. Korn- und Filterstabilität (D = Tragschicht, d =
Bettung):
 D60 /D10 >= 13
 D15 /d85 <= 5
 D50 /d50 <= 25

Sonstiges: einschl. Lieferung aller Materialien. Abrechnung
über die Fläche. Güteüberwachung gem. der ZTV-SoB ist
nachzuweisen. Die Wiegescheine sind zum Vergleich der
Abrechnung zwingend beizulegen.

Einbauort: Weg (wasserg. Decke) und Unterpflasterung Gerätecontainer.

Der Anschluss an den Bestandsweg (wasserg. Decke) ist
durch Verzahnung der Materialien herzustellen ohne Absätze.
Menge: 6,000 m³
Kostengruppe DIN 276 2018-12: 599

**1.6.6 dynamische Schicht einbauen**
bauseits vor Ort gelagertes Material zur dynamischen
Schicht für die Wassergebundene Wegedecke aufnehmen
und gem. DIN 18035-5 auf die Tragschicht aufbringen und
dynamisch verdichten.

Der Anschluss an den Bestandsweg (wasserg. Decke) ist
durch Verzahnung der Materialien herzustellen ohne Absätze.

Schichtdicke: 6 cm (verdichtet gemessen)

Einbau erdfeucht profilgerecht zulässige Abweichung von
der Nennhöhe: ± 5 mm.
Verdichtungsgrad: mind. 100% DPr; einschl. sämtlicher
Boden- und Nebenarbeiten und sämtlicher
Materiallieferungen. Das Verteilen des Materials hat
entmischungssicher zu erfolgen. Die Verdichtung der
dynamischen Schicht darf nur statisch (Walze max. 1,5t)
erfolgen. Bei der Verdichtung ist auf eine ausreichende
Feuchtigkeit zu achten!

Ort: Weg (wasserg. Decke)
Menge: 25,000 m²
Kostengruppe DIN 276 2018-12: 599

**1.6.7 Deckschicht einbauen**
bauseits vor Ort gelagertes Deckschichtmaterial für die
Wassergebundene Wegedecke aufnehmen und zur
Profilherstellung im feuchten Zustand aufbringen und
gem. FLL „Planung, Bau und Pflege von wassergebundenen
Wegen" auf die Dynamische Schicht einbauen.

Der Anschluss an den Bestandsweg (wasserg. Decke) ist
durch Verzahnung der Materialien herzustellen ohne Absätze.

Schichtdicke: 4 cm (verdichtet gemessen)

zulässige Abweichung ± 5 mm, Verdichtungsgrad: mind.
100 % DPr.

Kein Einbau bei Frost. Das Verteilen des Materials hat
entmischungsfrei zu erfolgen. Das Material ist
durchdringend zu wässern (keine Spülrinnen!); die
Oberfläche kurz antrocknen und anschließend im
erdfeuchten Zustand abzuwalzen.
Bis zur Fertigstellung und Abnahme ist die Deckschicht
regelmäßig zu wässern und in den Abtrocknungsphasen
im erdfeuchten Zustand zu walzen. Die endgültige
Festigkeit erreicht die Deckschicht nach ca. 6-8 Wochen.

Ort: Weg (wasserg. Decke)
Menge: 25,000 m²
Kostengruppe DIN 276 2018-12: 599

**1.6.8 wassergebunde Wegefläche nachverdichten**
Wassergebund. Wegefläche nachverdichten
und wässern. Verdichten der Deckschicht durch statisches
Walzen im erdfeuchten Zustand, empfohlenes
Walzgewicht 0,8 bis 2,0 to.

Zeitpunkt: ca. 10-20 Tage nach dem Einbau, oder (bei
Wintereinbau) im ersten Frühjahr nach dem Einbau

Durchgänge: 3 Stk.
Aufwandmenge: 2- 4 Liter / m².
Menge: 25,000 m²
Kostengruppe DIN 276 2018-12: 599

**1.6.9 Fläche pflastern**
Betonsteinpflaster (Riemchen), 21 x 7 x 8 cm,
plan (scharfkantig)
liefern und für die Unterpflasterung des Gerätecontainers
verlegen (DIN 18318; ZTV Pflaster-Stb  und TL Pflaster-Stb)
Farbe: braun-schwarz nuanciert

Besondere Anforderung: ohne Fase, ohne Vorsatz, ohne
Abstandhalter, Oberfläche plan (scharfkantig)
Qualität entsprechend DIN EN 1338

Ausführung: versetzter Reihenverband

Pflasterbett: kornabgestuftes BrechsandSplitt-
Gemisch 0-4 mm; dauerhaft wasserdurchlässig und
gegenüber der Tragschicht und dem Fugenmaterial
ausreichend filterstabil (ATV DIN 18318 und ZTV Pflaster-
StB 06); max. Feinanteil UF5, min. Feinanteile UFNR

Bettungsdicke: 20 bis 50mm, im Mittel 40 mm

Die Pflasterflächen sind nach Pflastermaß auszurichten!
Unnötiger Schnitt ist zu vermeiden!

Einschl. liefern und zweimaligen Einbau des
Fugenmaterials durch Einfegen, Abrütteln und
Einschlämmen bis zum Fugenschluss. Nach erstem
Einfegen des Fugenmaterials ist die Fläche vollständig zu
säubern, danach Abrütteln der Fläche bis zur
Standfestigkeit vom Rand zur Mitte arbeitend mit
Vibrationsplatte. (gem. ATV DIN 18318 und ZTV Pflaster
StB)

Fugenmaterial: Brechsand-Splittgemisch 03mm, nach
ATV DIN 18318 und ZTV-Pflaster-StB aus natürlichen
Brechsanden und Splitten.

Leitprodukt: Riemchen plan (scharfkantig), 21 x 7 x 8 cm,
ohne Fase, ohne Vorsatz, ohne Abstandhalter,
Farbe braun-schwarz nuanciert

Hersteller:
Berding Beton GmbH
Otto-Brenner-Str. 100
46535 Dinslaken
Ansprechpartnerin: Kirsten Schürmann
Tel.: +49 2064 / 4460-21
Email: schuermann@berdingbeton.de

Ein vergleichbares Produkt muss folgende Eigenschaften
aufweisen:
Pflastersteine nach DIN EN 1338, scharfkantig;
zweischichtig (mit farbechtem Natursteinvorsatz); ohne
Fase; ohne Abstandhaltern; mit ebener, scharfkantiger
Oberfläche (plan); Oberflächenbehandlung: naturbelassen;
es handelt sich um kein Verbundpflaster

System zu Bewertung und Überprüfung der
Leistungsfähigkeit: 4
Brandverhalten: 4; Freisetzung von Asbest: ausreichend;
Spaltzugfestigkeit: ausreichend; Gleit- und Rutschfestigkeit
ausreichend/>45 SRT; Wärmeleitfähigkeit: NPD;
Spezifikation: EN 1338:2003/AC:2006

Gewählter Hersteller / Produktbezeichnung

_______________________________________
Erfolgt kein Eintrag, gilt das Leitprodukt
Menge: 4,000 m²
Kostengruppe DIN 276 2018-12: 599

**1.6.10 Pflaster schneiden**
Schnittkanten an Betonpflaster 8 cm,
mit Nassschneidegerät mit diamantbesetztem
Sägeblatt, Schnitttiefe bis 8 cm,
gerader und schräger Schnitt,
gratfrei und ohne Absplitterungen herstellen.
Geknackte Steine werden nicht anerkannt.
Die anfallenden Schnittreste aufladen,
zu einer Recyclinganlage bzw.
Deponie abfahren entsorgen.
Menge: 1,000 m
Kostengruppe DIN 276 2018-12: 599

#### Titel 1.7 Sand- und Spielflächen

**1.7.1 Spielsand mit Fallschutzeffekt liefern und einbauen**
Lieferung Spielsand, gewaschen und gesiebt aus Primärrohstoff, nicht bindig (Schluffgehalt im Anlieferungszustand bei weniger als Gew.-5 %), der Körnung 0,03 / 3 mm; mit stoßdämpfenden Eigenschaften gem. DIN EN 1177/1176 ohne schluffige bzw. tonige Anteile.

Nach Bedarf liefern und nach Anweisung der Bauleitung direkt in vorhandene Baugruben / Spielbereich füllen. Die angelieferten Materialien müssen den Prüfwerten der TR Boden (LAGA 2004) Z 0 sowie den Vorgaben der TL SoB-StB 07 entsprechen. Frei von Fremdbeimengungen jeglicher Art.

Einbaustärke: mind. 40 cm (verdichtet gemessen)

Die ggf. notwendige Zwischenlagerung des Bodenmaterials vor dem Einbau ist unter Berücksichtigung der Bodenbeschaffenheit so durchzuführen, dass Verdichtungen reduziert werden. Mieten sind grundsätzlich so aufzusetzen, das Muldenbildungen unterbleiben und ein Oberflächenabfluss des Niederschlagswassers gewährleistet ist.

Das Material ist unmittelbar und nachweislich aus einem Kieswerk aus einer Auskiesung anzufahren. Durch den AN ist ein Nachweis über chemische Untersuchungen entsprechend TR LAGA pro 1000 cbm angeliefertem Material zu erbringen.

Die entsprechenden Nachweise bezüglich der Unbedenklichkeit des Materials für den Einbau im Bereich von Kinderspielplätzen ist vor der Bestellung zwingend unaufgefordert vorzulegen.

Hinweis: Es werden nur Original-Lieferscheine anerkannt. Lieferscheine sind der Bauleitung unverzüglich vorzulegen! Das Material ist zu verwägen und vor der Lieferung zwingend zu bemustern.

Vor dem Einbau des Fallschutzmateriales sind die Fundamente sämtlicher Spiel- und Freizeitelemente per Foto zu dokumentieren. Einbaufreigabe erfolgt nur durch die Bauleitung.

Gewählter Hersteller / Produktbezeichnung:

_______________________________________
Menge: 55,000 m³
Kostengruppe DIN 276 2018-12: 526

#### Titel 1.8 Vegetationsarbeiten

**1.8.1 Pflanzloch für Strauchpflanzung herstellen1**
Corylus avellana: 100 x 100 x 60 (so tief wie Wurzelballen) cm; (1 Stck.)

Deutzia und Weigela: 80 x 80 x 40 cm (22 Stck.)

Oberboden 3 x mischen mit 50 l Perlite, 50 kg Eifellava Granulat 2/8, 5 kg Gesteinsmehl, 1,0 kg Hornspäne; einschl. Lieferung und Verarbeitung aller Materialien.

Anfallenden Boden im Nahbereich verteilen.
Menge: 23,000 Stck
Kostengruppe DIN 276 2018-12: 512

**1.8.2 Pflanzfläche mit Mulchstoffen andecken**
Material: Rindenmulch (RM 10-40) mit RAL-Gütezeichen 250/1

Andeckstärke: 5-7 cm nach dem Setzen
(Feststellung der Dicke 3 Wochen nach Andeckung)

Einbauort: nördlicher Randbereich des Ballfangzauns

Länge: 25,00 m
Breite: 2,30 m
Menge: 10,000 m³
Kostengruppe DIN 276 2018-12: 526

**1.8.3 Düngung der Pflanzfläche durchführen**
mit organisch-mineralischem NPK-Volldünger 18+9+16(+2% MgO)
mit Formaldehydharnstoff, Wirkungsdauer ca. 3 Monate
Menge: 250 g/m²

Maße des Pflanzgrabens

einschl.: Einarbeiten und Wässern.
Menge: 30,000 m²
Kostengruppe DIN 276 2018-12: 526

#### Titel 1.9 Pflanzenlieferung und Pflanzarbeiten

**1.9.1 Corylus avellana liefern und pflanzen**
Corylus avellana liefern und pflanzen; Solitär,
4 x v., Container, Höhe 300-350, Breite 150-200

Nach Angaben der städt. Bauleitung pflanzen.
Menge: 1,000 Stck
Kostengruppe DIN 276 2018-12: 512

**1.9.2 Philadelphus inodorus 'Schneesturm' liefern und pflanzen**
Philadelphus inodorus 'Schneesturm' liefern und pflanzen; Solitär, 3 x v., Container, Höhe 150-175
Menge: 12,000 Stck
Kostengruppe DIN 276 2018-12: 512

**1.9.3 Deutzia scabra 'Candidissima' liefern und pflanzen**
Deutzia scabra 'Candidissima' liefern und pflanzen;

Solitär, 3 x v., Container, Höhe 150-175
Menge: 7,000 Stck
Kostengruppe DIN 276 2018-12: 512

**1.9.4 Weigela florida 'Rosea' liefern und pflanzen**
Weigela florida 'Rosea'
;

Solitär, 3 x v., Container, Höhe 150-175
Menge: 3,000 Stck
Kostengruppe DIN 276 2018-12: 512

#### Titel 1.10 Rasenarbeiten

**1.10.1 Rasenfläche fräsen**
und Feinplanum herstellen, Abweichung von der Sollhöhe max. ± 2 cm Wildkräuter, Steine und Fremdkörper größer als 3 cm Durchmesser ablesen und abfahren.

Im Randbereich des Ballfangzauns und in ausgewählten Bereichen.

In Stammnähe (Abstand < 2,5 m zum Stamm) von zwei Bäumen (Kirsche und Ahorn) in Handarbeit durchführen.
Menge: 340,000 m²
Kostengruppe DIN 276 2018-12: 512

**1.10.2 Rasenfläche herstellen (Einsaat)**
Rasenflächen, im Feinplanum liegend, gem. DIN 18917, 18918 und 18035 einsäen, einigeln und anwalzen.
Mischung/Saatgut: RSM 2.3 Spielrasen für mittlere bis hohe Belastbarkeit Aussaatmenge: 25 g/m²; Arbeitsgänge: 2 x kreuzweise

Das Saatgut in Bezug auf Kennzeichnung, Verpackung und Verschließung den gesetzlichen Bestimmungen über zertifiziertes Saatgut entsprechen. Einschl. Anschlüsse an Wege und sonstige Beläge sind oberflächengleich herzustellen.
Menge: 340,000 m²
Kostengruppe DIN 276 2018-12: 575

#### Titel 1.11 Ausstattung / Spielgeräte

**1.11.1 Doppelschaukel H: 2m liefern und einbauen**
liefern und nach Herstellerangaben
und DIN 1176 montieren.
inkl. sämtlicher notwendiger Erd-,
Fundament- und Nebenarbeiten
Entsorgung des Aushubs und Müllentsorgung.

Technische Daten:
Grundfläche: 1,50 x 3,45 m
Mindestraum: 3,45 x 7,30 m (23 m²)
Schaukelhöhe: 2,00 m
Gewicht: 36 kg schwerstes Einzelteil
120 kg insgesamt

Schaukelstützen aus Stahl, Ø 76,1 mm,
Wandstärke 2,9 mm, feuerverzinkt.
Anbindung an Schaukelträger über Anschlussplatten
Schaukelträger aus Stahl, Ø 88,9 mm,
Wandstärke 3,2 mm, feuerverzinkt.
Anbindung an Schaukelstützen über Anschlussplatten
Schaukelachse aus Edelstahl, bestehend aus
innenliegender Lagerachse Ø 28 mm aus Vollmaterial,
Außenrohr Ø 42,4 mm mit 2 mm Wandstärke
sowie Gleitlagern.
Trapezförmige Kettenabhängung bestehend aus
Edelstahlketten Ø 7 mm, mit integrierten, kugelgelagerten
Drehwirbeln, um ein Verknoten der Ketten zu verhindern.
Sicherheitsschaukelsitz aus Gummi mit formstabiler Alu-Einlage
und lückenloser Einpunktaufhängung.
An Schaukelachse und am Schaukelsitz: Kettenbefestigung mit Klemmadapter aus Edelstahl

Fundamente:
4 Stck. 0,60 x 0,60 x 0,47 m
Betonmenge: 0,68 m³

Freie Fallhöhe
1,25 m

Geeignet für
Kinder ab 3 Jahren

Leitprodukt:
Standardschaukel (2,00) Stahl  verzinkt
Artikel Nr.: 0-40332-000-17146

Kaiser & Kühne Freizeitgeräte GmbH
Im Südloh 5
27324 Eystrup

Ein vergleichbares Produkt muss folgende
Eigenschaften aufweisen:

Nachweis der Konformität mit der DIN EN 1176

Fallschutzbereich: max. 3,45 x 7,30 m
Schaukelhöhe: 2,00 m
Freie Fallhöhe: max. 1,25 m

Schaukelstützen aus Stahl, Ø 76 mm,
Wandstärke 2,9 mm, feuerverzinkt;
Schaukelträger aus Stahl, Ø 88,9 mm,
Wandstärke 3,2 mm, feuerverzinkt.
Schaukelachse aus Edelstahl, bestehend aus
innenliegender Lagerachse Ø 28 mm aus Vollmaterial,
Außenrohr Ø 42,4 mm mit 2 mm Wandstärke
sowie wartungsfreien Gleitlagern.
Trapezförmige Kettenabhängung Ø 7 mm mit integrierten,
kugelgelagerten Drehwirbeln.
Sicherheitsschaukelsitz aus Gummi mit formstabiler Alu-Einlage
und lückenloser Einpunktaufhängung.
An Schaukelachse und am Schaukelsitz: Kettenbefestigung
mit Klemmadapter aus Edelstahl

Geeignet für Kinder ab 3 Jahren,
öffentliche Spielplätze etc.

Garantie: 30 Jahre auf
- Bruch und Durchfaulen der Robinienholz/Robinienschichtholz-Standpfosten
  mit Rohrstandfuß,
- alle Teile aus Edelstahl (z.B. Werkstoffqualität 1.4301),
- alle Teile aus feuerverzinktem Stahl.

5 Jahre auf
- Schaukelachsen
- Karusselllager
- Alle restlichen Teile, sofern kein Verschleißteil

Deutsche Handelsvertretung

Gewählter Hersteller / Produktbezeichnung

_______________________________________
Erfolgt kein Eintrag, gilt das Leitprodukt
Menge: 1,000 Stck
Kostengruppe DIN 276 2018-12: 575

**1.11.2 Rutschenturm liefern und einbauen**
liefern und nach Herstellerangaben und DIN 1176
montieren. inkl. sämtlicher notwendiger Erd-,
Fundament- und Nebenarbeiten Entsorgung
des Aushubs und Müllentsorgung.

Technische Daten:
Gesamthöhe: ca. 4,19 m
Grundfläche: 2,69 x 5,87 m
Mindestraum: 5,78 x 9,50 (36 m²)
Podesthöhe: 1,60/2,00 m
Rutschenanbauhöhe: 2,00 m
Einsitzhöhe: 2,10 m
Rutschenneigung: 36°
Rutschenbreite: 0,60 m
Rutschblechdicke: 2,5 mm

Standpfosten:
Standpfosten aus Robinienschichtholz, zylindrisch
gefräst, Ø 120 mm. Ungeschützte Hirnholzflächen
sind mit nicht lösbaren Pfostenkappen aus Edelstahl
abgedeckt. Rohrstandfuß aus Edelstahl zur
Fundamentierung und Aufständerung von
Robinien-Rundholzpfosten, Ø 120 mm,
unterhalb der Spielebene.

Podestboden:
Podestboden aus Brettern, 30 mm dick und umlaufenden
Kantholzunterzügen 45 x 100 mm. Die getrockneten
Schnitthölzer aus Robinie sind gehobelt, gefast und
frei von Faulästen. Kraftschlüssige Bodenbefestigung
durch spezielle Edelstahlwinkel mit durchgehender
Bolzenverschraubung.

Anbauteile:
 Bügelgeländer abrollverhindernd, aus Edelstahlrohr, Ø 33,7 x 2 mm
 Tandemgeländer aus Edelstahlrohr, Ø 33,7 x 2 mm
 Holzbrüstung aus Robinie, 125 x 30 mm, Befestigung zwischen
  Edelstahlrohren Ø 33,7 x 2 mm
 Klettersprossen aus Edelstahlrohr, Ø 38 mm, verdrehungssicher
 senkrechter Handgriff als Aufstiegshilfe aus Edelstahlrohr, Ø 33,7 x 2 mm
 Kettenleiter mit Edelstahlsprossen
 senkrechte Kletterstange aus Edelstahlrohr, Ø 38 mm
 Kletterwand aus höchst witterungsbeständiger HPL-Schichtstoffplatte,
  20 mm, Rahmen aus Edelstahlrohr, mit einseitig aufgesetzten
  Freeclimbing-Elementen
 Zeltdach, Neigung 45°, aus höchst witterungsbeständiger
  HPL-Schichtstoffplatte, 13 mm, Befestigung an Dachrahmen aus
  Edelstahlrohr Ø 33,7 x 2 mm
 Anbau-Muldenrutsche, 0,60 m breit, einteilige Edelstahlkonstruktion,
  Blechdicke: 2,5 mm, mit abrollverhindernder Absturzsicherung über dem Einsitzteil

Metallbauteile: Edelstahl

Farbschema: Pirate
Weiß RAL 9010, Blau RAL 5015,
Rot RAL 3001, Gelb RAL 1021, Braun RAL 8028
Schwarzbraun RAL 8019

Fundamente:
6 Stck. 0,40 x 0,40 x 0,40 m
1 Stck. 0,40 x 0,75 x 0,40 m
1 Stck. 0,30 x 0,30 x 0,40 m
Betonmenge: 0,60 m³

Freie Fallhöhe 2,10 m

Leitprodukt:
Gerätekombination
Artikel Nr.: 0-22644-701-26169

Kaiser & Kühne Freizeitgeräte GmbH
Im Südloh 5
27324 Eystrup

Ein vergleichbares Produkt muss folgende
Eigenschaften aufweisen:

Nachweis der Konformität mit der DIN EN 1176

Gesamthöhe: min. 4,0 m
Grundfläche: min. 2,5 x 5,5 m
Fallschutzbereich: max. 5,78 x 9,50 m
Podestanzahl: min. 2
2.Podestebene auf min. 2,0m
Rutschenanbauhöhe: 2,00 m
Rutschenbreite: 0,60 m
Rutschblechdicke: min 2,5 mm
Freie Fallhöhe 2,10 m

Standpfosten aus Robinienschichtholz, Ø 120 mm
mit nicht lösbaren Pfostenkappen aus Edelstahl
nach o.g. Farbschema.

Rohrstandfuß aus Edelstahl zur Fundamentierung
und Aufständerung.

Podestboden aus Brettern, 30 mm dick und
umlaufenden Kantholzunterzügen 45 x 100 mm
Pumpenpodest zusätzlich mit profiliertem Edelstahlblech.

Anbauteile aus Edelstahl, HPL-Schichtstoffplatten, Robinie

Zeltdach, Neigung ca. 45°,
aus höchst witterungsbeständiger HPL-Schichtstoffplatte

Anbau-Muldenrutsche, 0,60 m breit,
einteilige Edelstahlkonstruktion, Blechdicke: min 2,5 mm

Geeignet für
Kinder ab 5 Jahren,
öffentliche Spielplätze etc.

Garantie: 30 Jahre auf
- Bruch und Durchfaulen der Robinienholz/Robinienschichtholz-Standpfosten
mit Rohrstandfuß,
- alle Teile aus Edelstahl (z.B. Werkstoffqualität 1.4301),
- alle Teile aus feuerverzinktem Stahl.

5 Jahre auf
- Schaukelachsen
- Karusselllager
- Alle restlichen Teile, sofern kein Verschleißteil

Deutsche Handelsvertretung

Gewählter Hersteller / Produktbezeichnung

_______________________________________
Erfolgt kein Eintrag, gilt das Leitprodukt
Menge: 1,000 Stck
Kostengruppe DIN 276 2018-12: 575

**1.11.3 Federwippe liefern und einbauen**
liefern und nach Herstellerangaben
und DIN 1176 montieren.
inkl. sämtlicher notwendiger Erd-,
Fundament- und Nebenarbeiten
Entsorgung des Aushubs und Müllentsorgung.

Technische Daten
Grundfläche: 0,85 x 1,70 m
Mindestraum: 2,85 x 3,80 m (10 m²)
Sitzhöhe: 0,47 m
Wippgestell: Edelstahl
2 Wippfedern: Spezialfederdraht Ø 20 mm
2 Sitzplatten: aus farbiger, höchst
witterungsbeständiger HPL-Schichtstoffplatte,
20 mm; diebstahlsichere Schraubverbindung.
Gewicht: 60 kg insgesamt
Inkl. Bodenanker

Fundament:
bei leichtem Boden ist eine
Überdeckung der Bodenplatte des
Bodenankers mit einem Fundament
(0,80 x 1,30 x 0,10 m) erforderlich.
Betonmenge: 0,10 m³
Freie Fallhöhe 0,75 m

Farbschema: Pirate
Weiß RAL 9010, Blau RAL 5015,
Rot RAL 3001, Gelb RAL 1021, Braun RAL 8028
Schwarzbraun RAL 8019

Leitprodukt:
Federwippe
Artikel Nr.: 0-44262-000-28367

Kaiser & Kühne Freizeitgeräte GmbH
Im Südloh 5
27324 Eystrup

Ein vergleichbares Produkt muss folgende
Eigenschaften aufweisen:

Nachweis der Konformität mit der DIN EN 1176

Fallschutzbereich: max. 2,85 x 3,80 m
Edelstahlkonstruktion
Wippfeder: Spezialfederdraht min Ø 20 mm
Sitz: HPL-Schichtstoffplatte, min 20 mm
Freie Fallhöhe max. 0,75 m

Die Fallschutzbereiche der umliegenden
Geräte sind zu beachten.

Farbschema s.o.

Geeignet für Kinder ab 2 Jahren,
öffentliche Spielplätze etc.

Garantie: 30 Jahre auf
- Bruch und Durchfaulen der Robinienholz/
Robinienschichtholz-Standpfosten
mit Rohrstandfuß,
- alle Teile aus Edelstahl (z.B. Werkstoffqualität 1.4301),
- alle Teile aus feuerverzinktem Stahl.

5 Jahre auf
- Schaukelachsen
- Karusselllager
- Alle restlichen Teile, sofern kein Verschleißteil

Deutsche Handelsvertretung

Gewählter Hersteller / Produktbezeichnung

_______________________________________
Erfolgt kein Eintrag, gilt das Leitprodukt
Menge: 1,000 Stck
Kostengruppe DIN 276 2018-12: 575

**1.11.4 Spielplatzschild aus Leichtmetallguss liefern und einbauen**
Sonderschild Spielplatz liefern u. montiern
Sonderschild:  Spielplatz
Gemäß DIN 1176 und Vorlage der Stadt Krefeld
Liefern und einbauen

Bestehend aus:
Aluminiumschild, 2 mm,
RA1 450/600 mm
Lochung nach IVZ Norm 1
Sechskantschrauben M6x16, A2-70, ISO 4017
Gewinde bis Kopf, ehem. DIN 933
Sechskantmutter M6, A2-70, Iso 4032,
ehem. DIN 934
Unterlegscheibe Form A für M6, A2-70,
ISO 7089, ehem. DIN 125 A
Unterlagscheibe Form A für M6,
Polyethylen, DIN 34815 A

Grund: gelb lackiert
Text: schwarz
Piktogramme bunt
Entsprechend den Anforderungen von
Straßenverkehrsschildern

Komplett aufstellen und montieren incl.:
- Stahlrohrpfosten, feuerverzinkt, 60,3 x 2 x 3000 mm
- Rohrschellen aus Stahl, feuerverzinkt
- Fundament 30 x 30 x 50 cm
- Erd- und Nebenarbeiten

Hersteller / Standardspielplatzschild in Krefeld bei:
GAO - Gesundheits- und Arbeitsschutz Onischka UG (haftungsbeschränkt)
Steingasse 15
08289 Schneeberg

Die genaue Gestaltung des Schildes und der jeweilige
Standort ist mit der Bauleitung vor Bestellung abzustimmen!
Menge: 1,000 Stck
Kostengruppe DIN 276 2018-12: 552

**1.11.5 Sitzbank ohne Lehne liefern und einbauen**
liefern und gem. Ausführungsplanung und
Herstellerangaben einschl. der statisch erforderlichen
Fundamente montieren, inkl. sämtlicher notwendiger Erd-
Und Nebenarbeiten, sowie der Entsorgung des
Bodenaushubs.

Sitzbänke ohne Rückenlehne, 3  sitzig gerade, aus Stahl

Ausführung: Gitterkonstruktion aus tragendem Flachstahl
ca. 20 x 3 mm und verschweißtem Rundstahl ca. 4 mm,
Raster ca. 20 x 20 mm,
Längsseiten eingefasst mit Rundrohr ca. Ø30mm,

Tiefe ca. 480 mm, Sitzhöhe 450 mm, Länge 1.830 mm

Aluguss-Gestell 7, ohne Querfuß, um ca. 160 mm
verlängert, Bohrungen zur Verschraubung mit
Verankerung 5 (unsichtbare Verschraubung),
einschließlich je 2 Bodenanker M-BA 5,
Befestigungsschrauben aus V2A

Oberfläche: feuerverzinkt, zinkphosphatiert und
Elektrostatisch Pulverbeschichtet,

Farbe: RAL-7030 Steingrau

Einschließlich Schraubensicherung zum dauerhaften
Sichern von Gewindeverbindungen, Menge bemessen
nach Gesamtanzahl Sitzbänke.

Leitprodukt: Bank: Serie Classic; P 702  3 sitzig mit
Aluguss-Gestell 7
Bodenanker: M-BA 5

Hersteller:
hygro care Esser GmbH
Neusser Str. 142
41363 Jüchen

Ein vergleichbares Produkt muss folgende
Eigenschaften aufweisen:

Maße:
Sitzhöhe: ca. 0,45 m
Länge: ca. 1,80 m
Tiefe: ca. 0,48 m
Material / Oberfläche: feuerverzinkt, pulverbeschichtet,
Farbe: RAL 5010, Bodenverankerung, Formsprache:
Stahlgitter 4-5 mm, Raster ca. 20 x 20 mm, Längsseiten
eingefasst mit Rundrohr Ø30mm

5 Jahre Garantie

Deutsche Handelsvertretung

Gewählter Hersteller / Produktbezeichnung

_______________________________________
Erfolgt kein Eintrag, gilt das Leitprodukt
Menge: 4,000 Stck
Kostengruppe DIN 276 2018-12: 552

#### Titel 1.12 Einfriedung

**1.12.1 Maschendrahtgeflecht liefern und anbringen**
Liefern und fachgerechtes Anbringen von Maschendrahtgeflecht  an vorhandene Zaunpfosten.

Zaunhöhe: ca. 1,00 m
Gesamtlänge: 60,00 m

Befestigung mittels Spanndraht, Bindedraht und erforderlichem
Kleinmaterial, ggf. Drahtspanner und Strebenmaterial.
Einschließlich Ausrichten, Spannen und ordnungsgemäßem
Befestigen an vorhandene Pfosten.

Kunststoffbeschichtet, anthrazit
Drahtstärke 3,1 / 4,1 mm (Kern / mit Beschichtung)

Für die genaue Konstruktion ist der Bestandszustand
vor Ort zu prüfen.
Menge: 45,000 m
Kostengruppe DIN 276 2018-12: 543

**1.12.2 Zaunpfosten liefern und errichten**
Liefern und fachgerechtes Setzen von Zaunpfosten passend
zu den vorhandenen Pfosten (Höhe, Material, Durchmesser
und Oberfläche entsprechend Bestand). Einbau lot- und
fluchtgerecht. Lieferung und Herstellung in Betonfundament
einschließlich aller Boden- und Nebenarbeiten.

Für die genaue Konstruktion ist der Bestandszustand
vor Ort zu prüfen.
Menge: 7,000 Stck
Kostengruppe DIN 276 2018-12: 543

#### Titel 1.13 Stundenlohnarbeiten

*Hinweis: Hinweistext Stundenlohnarbeiten*
Stundenlohnarbeiten sind ausdrücklich nur für unvorhergesehene oder nicht messbare Leistungen vorgesehen; mit entsprechend der für die Arbeiten erforderlichen Qualifikationen.

Ausführung von Stundenlohnarbeiten nur auf Anweisung des Auftraggebers bzw. der Bauleitung !

Die Rapporte sind unverzüglich der Bauleitung vorzulegen.

Die Stundennachweise müssen folgende Angaben enthalten:
- Firma, Baustelle, Zeitpunkt, Art der Leistung, Name der eingesetzten Person, Datum und Unterschrift des Auftragnehmers. Werden im Rahmen der Tagelohnstunden Materialien verarbeitet, so sind Art und Menge im Stundenlohnnachweis anzugeben.

**1.13.1 Radlader (55-88 KW)**
(76 - 120 PS), einschl. Fahrer.
Menge: 5,000 Std
Kostengruppe DIN 276 2018-12: 599

**1.13.2 Minibagger (1,5-2,0 to)**
(1,5 - 2,0 to), einschl. Fahrer.
Menge: 5,000 Std
Kostengruppe DIN 276 2018-12: 599

**1.13.3 LKW (5-8 to)**
5 - 8 to Nutzlast, einschl. Fahrer.
Menge: 2,000 Std
Kostengruppe DIN 276 2018-12: 599

**1.13.4 Vorarbeiter**
Menge: 2,000 Std
Kostengruppe DIN 276 2018-12: 599

**1.13.5 Landschaftsgärtner**
Menge: 10,000 Std
Kostengruppe DIN 276 2018-12: 599

**1.13.6 Arbeiter**
Menge: 10,000 Std
Kostengruppe DIN 276 2018-12: 599
